# A33_Gebäuderückbau-Hinter_dem_Felde-Belm
Angebotsaufforderung (GAEB 90, DA83)
Währung: EUR
Auftraggeber: Autobahn GmbH des Bundes

## A33 Gebäuderückbau-Hinter dem Felde-Belm
Datum: 14.04.26

### Bereich 01 Baustelleneinrichtung / Sonstige L.

#### Abschnitt 01.01 Baustelleneinrichtung und -räumung

**01.01.0001 Einrichten der Baustelle**
Einrichten der Baustelle einschließlich
Baustellenausstattung. Die Einrichtung der Baustelle
erfolgt für alle Leistungen des Auftragnehmers, Anfuhr
und betriebsbereite Aufstellung aller für die
vertragsgemäße Durchführung der Leistungen
erforderlichen Einrichtungen wie Baubüro, Bauwagen,
Baubuden, Magazine, Sanitärcontainer mit Wasch- und
Duschmöglichkeiten sowie getrennte
Aufbewahrungsmöglichkeiten für Straßen- und
Arbeitskleidung für die Demontage der kontaminierten
Bausubstanz, Geräte und Maschinen, sofern nachfolgend
nicht einzeln aufgeführt. Dabei sind die Richtlinien
der Arbeitsstättenverordnung zwingend einzuhalten und
der Anzahl der Beschäftigten zu jeder Zeit in
ausreichender Form Rechnung zu tragen.

Die Herstellung der für die Durchführung der
vertraglichen Leistungen erforderlichen Baustraßen,
Baustellenüberfahrten, Lager und Arbeitsplätze einschl.
Oberbodenarbeiten, Absperrungen, Reinigung der
Verkehrswege und Beleuchtung sind in diese Position
einzukalkulieren, sofern diese im Folgenden nicht
einzeln aufgeführt werden.

Strom-, Wasser- sowie Entsorgungseinrichtungen und dgl.
für die Baustelle, soweit erforderlich, herstellen.
Aufstellen und Beseitigen von Warntafeln an der
Baufeldgrenze.
Menge: 1,000 Psch

**01.01.0002 Vorhalten der Baustelleneinrichtung**
Vorhalten, Unterhalten und Betreiben der
Baustelleneinrichtung nach Position 1.1.10 über die
gesamte Bauzeit einschließlich Baustellenausstattung.

Dabei sind die Richtlinien der Arbeitsstättenverordnung
zwingend einzuhalten und der Anzahl der Beschäftigten
zu jeder Zeit in ausreichender Form Rechnung zu tragen.

Kosten für das Vorhalten, Unterhalten und Betreiben der
Geräte, Anlagen und Einrichtungen einschl. Mieten und
Gebühren einschl. Kosten für die Bauleitung sind in die
Einheitspreise der Teilleistungen einzukalkulieren.

Das Vorhalten der Baustelleneinrichtung wird anteilig
nach Baufortschritt vergütet.
Menge: 12,000 Wo

**01.01.0003 Räumen der Baustelleneinrichtung**
Räumen der Baustelle von allen Geräten, Anlagen und
Einrichtungen nach Abschluss der Demontage- und
Abbrucharbeiten.
Menge: 1,000 Psch

**01.01.0004 Bauzaun**
Bauzaun aus mobilen Stahlrahmenelementen mit
Rundstahlfüllstäben, Stützfüßen aus Beton oder
Kunststoff einschl. sämtlicher Verbindungen, Kupplungen
etc. zur Abgrenzung der Abbruchzonen inkl. Schlösser
für die Baustellentore bzw. Baustellentüren aufstellen,
für die Dauer der gesamten Abbruchmaßnahme vor- und
unterhalten und am Ende der Baumaßnahme abbauen.

Der Bauzaun ist außerhalb des Kronentraufenbereichs von
zu schützenden Bäumen sowie außerhalb von Gebüschen und
Sträuchern aufzubauen.

Die Bautore sind außerhalb der Arbeitszeiten stets
verschlossen zu halten. Während der Arbeitszeiten sind
die Tore nur für berechtigte Personen bzw. den
Baustellenverkehr zu öffnen und anschließend umgehend
wieder zu verschließen.

Die mobilen Stahlrahmenelemente sind ohne
herausstehende Drahtüberstände zu liefern. Weiterhin
sind die Elemente mit doppelten Schraubverbindungen zu
sichern.

 Zaunhöhe: > 1,8 m

 Die Abrechnung erfolgt nach m angelieferten Bauzaun.
Menge: 200,000 m

**01.01.0005 Kennzeichnen der Baustelle**
Kennzeichnen der Baustelle und aller zugehörigen
Baustellenteile nach den Vorschriften der StVO und der
ASR A 1.3. sowie der DGUV Information 211-041 mit den
erforderlichen Verkehrs- und Hinweiszeichen, Schutz-
und Sicherheitseinrichtungen; Vorhalten und Beleuchten
der hierfür benötigten Geräte einschl. der
Betriebskosten für die gesamte Bauzeit.

Der AN übernimmt über die gesamte Bauzeit die
Verkehrssicherungspflicht für das Abbruchgelände.
Aufwendungen hierfür sind vom AN einzurechnen.
Menge: 1,000 Psch

#### Abschnitt 01.02 Technische Bearbeitung

**01.02.0001 Ausarbeitung Abbruchanweisung**
Ausarbeitung einer Abbruchanweisung DGUV Vorschrift 38
und DGUV R 101-063 für die durchzuführenden Arbeiten;
die Abbruchanweisung ist innerhalb von fünf
Kalendertagen nach Auftragsvergabe dem AG vorzulegen.

 Die Abbruchanweisung muss Angaben enthalten zu:

- Art, Umfang und Reihenfolge der Arbeiten
- Abbruchmethode
- Berücksichtigung statischer Gesichtspunkte und
Einarbeitung der Ergebnisse der Abbruchstatik (bei
Bedarf)
- Art und Anzahl der einzusetzenden Geräte und
Maschinen
- Hilfskonstruktionen, erforderliche Gerüste und
Aufstiege
- Absturzsicherungen
- Abbruchtiefen der Gründungen und mögliche
Auswirkungen  auf angrenzende bauliche Anlagen
- Sicherungsmaßnahmen, z.B. Absperren von
Gefahrbereichen, Sicherung Bestandsgebäude
- Angaben über Freileitungen und unterirdisch verlegte
Leitungen
- besondere Maßnahmen des Arbeits- und
Emissionsschutzes
- technische Schutzmaßnahmen
- Angaben über Entsorgungswege für die demontierten
bzw. abgebrochenen Materialien
Menge: 1,000 St

**01.02.0002 Rückbau und Entsorgungskonzept**
Ausarbeitung des Rückbau und Entsorgungskonzeptes gemäß
Mustergliederung in Kapitel 5.4.4 der Baubeschreibung
(LB 1) sowie regelmäßiges Fortschreiben der Unterlagen.

Das Konzept ist dem Bauherrn 18 Werktage vor Beginn der
Entsorgung dem Bauherrn sowie dessen Vertreter
vorzulegen.

Tägliches Fortschreiben der Entsorgungsdokumentation
während der gesamten Abbruch- und Demontagemaßnahmen,
aus dem die Identifizierung und der Verbleib der
Abfallfraktionen hervorgeht, sowie Erstellen eines
Abfallregisters für alle auf der Baustelle angefallenen
Abfälle aus der Baumaßnahme (Unterteilung nach
Abfallschlüsselnummern; jeweils vollständiger
Entsorgungsnachweis zzgl. der Begleit- bzw.
Übernahmescheine bzw. Wiegescheine und tabellarische
Zusammenstellung).

Nach Beendigung der Abbruchmaßnahme sind die Unterlagen
dem AG 1-fach als kopierfähiges Exemplar sowie digital
im pdf-Format zu übergeben.
Menge: 1,000 St

**01.02.0003 Klärung der Leitungssituation**
Einholen aktueller Leitungspläne (Gas, Strom, Telefon,
Wasser, Abwasser etc.) von den Leitungsträgern vor
Ausführung der Arbeiten unmittelbar nach
Auftragsvergabe.

Unmittelbar nach Auftragsvergabe ist sicherzustellen,
dass die nicht mehr im Betrieb befindlichen Leitungen
tatsächlich stillgelegt wurden. Vor Beginn der
Demontage der einzelnen Leitungen ist deshalb durch den
AN eine schriftliche Bestätigung bei den zuständigen
Ver- und Entsorgern einzuholen, dass die für die
Demontage vorgesehenen Elektro-, Gas-, Wasser- und
Fernwärmeleitungen spannungsfrei und beidseitig vom
Versorgungsnetz abgetrennt sind, sonstige
Versorgungsleitungen etc. stillgelegt und sämtliche
Versorgungsleitungen zur Demontage freigegeben sind.

Kosten hierfür sowie ggf. entstehende Kosten im
Zusammenhang mit einer noch erforderlichen
Leitungstrennung sind einzurechnen.
Menge: 1,000 Psch

**01.02.0004 Einholen von Genehmigungen**
Einholen sämtlicher für die Durchführung der im LV
beschriebenen Leistungen erforderlichen Genehmigungen
(z.B. Transportgenehmigungen für LKW) inkl. aller
anfallenden Gebühren, Abstimmungsgespräche,
Unterlagenerstellung, etc.

Die Genehmigungen sind dem AG unaufgefordert
vorzulegen.
Menge: 1,000 Psch

**01.02.0005 Vermessungsleistungen**
Durchführung von Vermessungsleistungen hinsichtlich der
Lage und Tiefe der verbleibenden Leitungen auf dem
Abbruchgelände (Einmessung jeweils nach Lage und Höhe
(dreidimensional) in UTM). Darstellung in einem
Lageplan einschl. charakteristischer Punkte (z.B.
Straßen, Gebäudekanten etc.). Übergabe des Planes
digital im pdf-Format.

Die Vermessungsdaten sind zusätzlich in digitaler Form
im dwg/dxf - Format und als sequentieller Punktspeicher
(Format ASCII) zu übergeben.
Menge: 1,000 Psch

#### Abschnitt 01.03 Arbeits- und Emissionsschutz

**01.03.0001 Arbeitsmedizinische Untersuchungen**
Arbeitsmedizinische Vorsorgeuntersuchungen für das in
kontaminierten Bereichen vorgesehene Personal (auch NU)
gemäß UVV "Arbeitsmedizinische Vorsorge" (DGUV
Vorschrift 6).

Vor Beginn der Baumaßnahme müssen von allen im
Schwarzbereich Beschäftigten positive Bescheide für
folgende berufsgenossenschaftliche Grundsätze
vorliegen:

G  1.2  Arbeiten mit asbesthaltigen Stäuben
G  26.2  Atemschutz sowie
G  40  Krebserzeugende Arbeitsstoffe.

Nach Beendigung der Arbeiten auf der Baustelle ist eine
nachgehende Untersuchung durch den Arbeitsmedizinischen
Dienst der zuständigen Berufsgenossenschaft
erforderlich.

Sämtliche Aufwendungen für die Vorsorgeuntersuchung
inkl. aller Lohnnebenkosten und die mit den
Untersuchungen in Zusammenhang stehenden Fahrt- und
Nebenkosten sind einzurechnen.

Als Leistungsnachweis sind Bestätigungen des
untersuchenden Arbeitsmediziners dem AG oder dessen
Vertreter vorzulegen.
Menge: 1,000 Psch

**01.03.0002 Befeuchtungsanlage**
Befeuchtungsanlage bzw. sonstige Maßnahmen zum
Eindämmen der Staubentwicklung, die über die
Nebenleistungen der DIN 18459 hinausgehen, liefern,
über die gesamte Bauzeit vorhalten, nach Erfordernis
zur Vermeidung von Staubemissionen bei den Demontage-
und Abbrucharbeiten betreiben sowie nach Beendigung der
Abbruchmaßnahme abtransportieren. Kosten für Wasser
sind einzukalkulieren.
Menge: 1,000 Psch

**01.03.0003 Koordinator Gefahrstoffe**
Gestellung eines Koordinators und Durchführen einer
Koordinierung gemäß TRGS 524 "Technische Regel für
Gefahrstoffe 524 - Schutzmaßnahmen bei Tätigkeiten in
kontaminierten Bereichen" bzw. DGUV Regel 101-004
"Kontaminierte Bereiche" sowie gemäß § 15
Gefahrstoffverordnung.

Der Koordinator hat die Maßnahme während des Ausbaus
der Gebäudeschadstoffe kontinuierlich zu begleiten.

Der Nachweis über die Sachkunde nach TRGS 524 bzw. DGUV
Regel 101-004 des vorgesehenen Koordinators ist mit dem
Angebot einzureichen.
Menge: 1,000 Psch

**01.03.0004 Schwarz-Weiß-Anlage**
Schwarz-Weiß-Anlage gemäß DGUV Regel 101-004 bzw. TRGS
524 inkl. sämtlicher erforderlicher Einrichtungen
liefern, aufbauen, einrichten, vorhalten, nach Bedarf
mehrfach umsetzen und für die Dauer der Abbrucharbeiten
in kontaminierten Bereichen (z. B. PAK) betreiben und
nach Abschluss der o. g. Arbeiten abbauen und
abtransportieren. Die Anzahl der SW-Anlagen richtet
sich nach den Einsatzplänen und der Personaldisposition
des AN.

Die Anlage ist arbeitstäglich gründlich zu reinigen
(nass). Die Kosten für die Reinigung und Entsorgung von
Brauchwasser sind in die Position einzurechnen. Die
anfallenden Reststoffe (z. B. gebrauchte Schutzanzüge
u. a.) sind getrennt in Behältnissen zu sammeln und zu
entsorgen.

Anfallendes Brauchwasser sowie Reststoffe sind
ordnungsgemäß zu entsorgen. Bei der Verwendung von
Reinigungswannen für die Stiefelwaschanlage ist die
Flüssigkeit arbeitstäglich zu wechseln. Die hierbei
anfallenden Kosten sind in die Position einzurechnen.

Die Schwarz-Weiß-Anlage muss beheizbar sein (Raumluft/
Wasser), das anfallende, kontaminierte Wasser muss in
einer Tankanlage aufgefangen werden bzw. ist, wenn eine
entsprechende behördliche Genehmigung vorliegt, in das
öffentliche Kanalnetz einzuleiten.

Die Kosten für das mehrfache Umstellen der
Schwarz-Weiß- Anlage inkl. aller zugehörigen Bauteile,
nach Erfordernis, ist einzukalkulieren.
Menge: 1,000 Psch

### Bereich 02 Demontage- und Abbrucharbeiten

#### Abschnitt 02.01 Rückbau von Bauteilen

**02.01.0001 Leuchmittel**
Ausbau von Leuchtstoffröhren mit Quecksilberbedampfung
und Energiesparlampen sowie Aufnahme nicht verbauter
Leuchtstoffröhren mit Quecksilberbedampfung in den
Abbruchgebäuden (Kalkulationsgrundlage 15 Stck.).

Sämtliche Aufwendungen für den Einsatz eines Gerüstes,
einer Hebebühne o. ä. für den Ausbau bei Deckenhöhen >
2,5 m sind einzukalkulieren. Weiterhin einzukalkulieren
sind sämtliche Arbeitsschutzmaßnahmen wie bspw. DGUV
Regel 112-198 "Benutzung von persönlichen
Schutzausrüstungen gegen Absturz" etc.

Einzurechnen sind die Kosten für die fachgerechte
Verpackung, die Verladung und der Transport sowie die
ordnungsgemäße Entsorgung.
Menge: 1,000 Psch

**02.01.0002 Brandschutztüren**
Demontage und Entsorgung von asbesthaltigen
Brandschutztüren. Die Brandschutztüren enthalten
asbesthaltige Pappen (schwach gebundene Asbestprodukte)
und asbesthaltige Gewebebänder hinter den
Verglasungsdichtungen.

Einzurechnen sind die Kosten für die fachgerechte
Verpackung, die Verladung und der Transport der
asbesthaltigen Produkte, die erforderlichen
Aufwendungen für Arbeitsschutzmaßnahmen gemäß TRGS 519
sowie die ordnungsgemäße Entsorgung. Über die
ordnungsgemäße Entsorgung der asbesthaltigen Dichtungen
hinaus ist ebenfalls der Abtransport und die Entsorgung
der unbelasteten Bauteile einzurechnen.

Sämtliche für die Entsorgung erforderlichen Formulare
sind durch den AN im eANV vorzubereiten und dem AG
sowie dem bevollmächtigten Vertreter des AG im eANV
zuzusenden. Die Aufwendungen hierfür sind einzurechnen
und werden nicht gesondert vergütet.
Menge: 2,000 St

**02.01.0003 Rippenheizkörper**
Demontage und Entsorgung von sämtlichen
Rippenheizkörpern mit asbesthaltigen Dichtungen in den
Abbruchgebäuden (schwach gebundene Asbestprodukte) nach
den Richtlinien der TRGS 519.

Einzurechnen sind die Kosten für die fachgerechte
Verpackung, die Verladung, den Transport und die
ordnungsgemäße Entsorgung der asbesthaltigen Produkte
sowie die erforderlichen Aufwendungen für
Arbeitsschutzmaßnahmen gem. TRGS 519. Über die
ordnungsgemäße Entsorgung der asbesthaltigen Dichtungen
hinaus sind ebenfalls der Abtransport und die
Entsorgung der unbelasteten Bauteile einzurechnen.

Sämtliche für die Entsorgung erforderlichen Formulare
sind durch den AN im eANV vorzubereiten und dem AG
sowie dem bevollmächtigten Vertreter des AG im eANV
zuzusenden. Die Aufwendungen hierfür sind einzurechnen
und werden nicht gesondert vergütet.
Menge: 8,000 St

**02.01.0004 Bergmannrohr**
Ausbau und Entsorgung der asbest- und PAK-haltigen
Ummantelung des Bergmannrohrs im Dachgeschoss
(PAK-Gehalt: 12.800 mg/kg).

Der Aufwand für den Rückbau der nicht kontaminierten
Konstruktionen, um die Ummantelung ausbauen zu können,
wird über die Abbruchposition in Abschnitt 2.2
abgerechnet.

Einzurechnen sind die fachgerechte Verpackung, die
Verladung, der Transport und die ordnungsgemäße
Entsorgung sowie die erforderlichen Aufwendungen für
Arbeitsschutzmaßnahmen gem. TRGS 519 und 524.

Sämtliche für die Entsorgung erforderlichen Formulare
sind durch den AN im eANV vorzubereiten und dem AG
sowie dem bevollmächtigten Vertreter des AG im eANV
zuzusenden. Die Aufwendungen hierfür sind einzurechnen
und werden nicht gesondert vergütet.
Menge: 5,000 m

**02.01.0005 Dichtschnüre an Revisionsklappen**
Demontage und Entsorgung von Dichtungen an
Revisionsklappen im Schornstein mit asbesthaltigen
Bändern und Schnüren nach den Richtlinien der TRGS 519.

Einzurechnen sind die Kosten für die fachgerechte
Verpackung, die Verladung, den Transport und die
ordnungsgemäße Entsorgung der asbesthaltigen Produkte
sowie die erforderlichen Aufwendungen für
Arbeitsschutzmaßnahmen gem. TRGS 519. Über die
ordnungsgemäße Entsorgung der asbesthaltigen Bauteile
hinaus sind ebenfalls der Abtransport und die
Entsorgung der unbelasteten Bauteile einzurechnen.

Sämtliche für die Entsorgung erforderlichen Formulare
sind durch den AN im eANV vorzubereiten und dem AG
sowie dem bevollmächtigten Vertreter des AG im eANV
zuzusenden. Die Aufwendungen hierfür sind einzurechnen
und werden nicht gesondert vergütet.
Menge: 6,000 St

**02.01.0006 Bakelitschalter**
Demontage bzw. Trennen und Entsorgen von sämtlichen
Bakelitschaltern mit asbesthaltigen Dichtschnüren
(schwach gebundene Asbestprodukte) nach den Richtlinien
der TRGS 519.

Einzurechnen sind die Kosten für die fachgerechte
Verpackung, die Verladung, den Transport und die
ordnungsgemäße Entsorgung der asbesthaltigen Produkte
sowie die erforderlichen Aufwendungen für
Arbeitsschutzmaßnahmen gem. TRGS 519. Über die
ordnungsgemäße Entsorgung der asbesthaltigen Dichtungen
hinaus sind ebenfalls der Abtransport und die
Entsorgung der unbelasteten Bauteile einzurechnen.

Sämtliche für die Entsorgung erforderlichen Formulare
sind durch den AN im eANV vorzubereiten und dem AG
sowie dem bevollmächtigten Vertreter des AG im eANV
zuzusenden. Die Aufwendungen hierfür sind einzurechnen
und werden nicht gesondert vergütet.
Menge: 5,000 St

**02.01.0007 NH-Sicherungen**
Aufnehmen und Entsorgen von losen NH-Sicherungen mit
Asbestpappe (schwach gebundenes Asbestprodukt) im
Keller.

Einzurechnen sind die Kosten für die fachgerechte
Verpackung, die Verladung, den Transport und die
ordnungsgemäße Entsorgung der asbesthaltigen Produkte
sowie die erforderlichen Aufwendungen für
Arbeitsschutzmaßnahmen gem. TRGS 519. Über die
ordnungsgemäße Entsorgung der asbesthaltigen Dichtungen
hinaus sind ebenfalls der Abtransport und die
Entsorgung der unbelasteten Bauteile einzurechnen.

Sämtliche für die Entsorgung erforderlichen Formulare
sind durch den AN im eANV vorzubereiten und dem AG
sowie dem bevollmächtigten Vertreter des AG im eANV
zuzusenden. Die Aufwendungen hierfür sind einzurechnen
und werden nicht gesondert vergütet.
Menge: 5,000 St

**02.01.0008 KMF isolierter Leitungen**
Ausbau und transportgerechte Verpackung der KMF-
Isolierungen von Leitungen und Bauteilen
unterschiedlicher Durchmesser.

Einzurechnen sind die Kosten für die fachgerechte
Verpackung, die Verladung, den Transport sowie die
erforderlichen Aufwendungen für Arbeitsschutzmaßnahmen
gem. TRGS 521.

Die Kosten für die Entsorgung der Produkte werden über
Titel 3 abgerechnet.

Der Aufwand für den Rückbau der nicht kontaminierten
Konstruktionen (u. a. die Kaschierungen aus Gips), um
die Dämmmaterialien ausbauen zu können, ist
einzurechnen.
Menge: 30,000 m

**02.01.0009 KMF Isolierung an Dachgauben**
Ausbau und transportgerechte Verpackung der alten
KMF-Isolierung an den Dachgauben.

Aufwendungen für Schutzeinrichtungen gemäß BGI 656
"Dacharbeiten" sowie BGR 203 "Dacharbeiten" während der
Rückbauarbeiten sind einzurechnen. Bei der Kalkulation
ist davon auszugehen, dass das Dach nicht begehbar ist.

Sämtliche Aufwendungen für den Einsatz eines Gerüstes,
einer Hebebühne o. ä. für den Ausbau bei Arbeitshöhen
bis 6 m sind einzukalkulieren. Weiterhin
einzukalkulieren sind sämtliche Arbeitsschutzmaßnahmen
wie bspw. DGUV Regel 112-198 "Benutzung von
persönlichen Schutzausrüstungen gegen Absturz" etc.

Einzurechnen sind die Kosten für die fachgerechte
Verpackung, die Verladung, den Transport sowie die
erforderlichen Aufwendungen für Arbeitsschutzmaßnahmen
gem. TRGS 521.

Die Kosten für die Entsorgung der Produkte werden über
Titel 3 abgerechnet.

Der Aufwand für den Rückbau der nicht kontaminierten
Konstruktionen (u. a. Schieferverkleidung,
Fensterrahmen), um die Dämmmaterialien ausbauen zu
können, ist einzurechnen.
Menge: 15,000 m2

**02.01.0010 Dämmung alte KMF Dachboden**
Ausbau und transportgerechte Verpackung der alten
KMF-Isolierung unterhalb des Holzbodens auf dem
Dachboden.

Einzurechnen sind die Kosten für die fachgerechte
Verpackung, die Verladung, den Transport sowie die
erforderlichen Aufwendungen für Arbeitsschutzmaßnahmen
gem. TRGS 521.

Die Kosten für die Entsorgung der Produkte werden über
Titel 3 abgerechnet.

Der Aufwand für den Rückbau der nicht kontaminierten
Konstruktionen (u. a. Bodenbelag aus Holzbrettern), um
die Dämmmaterialien ausbauen zu können, ist
einzurechnen.
Menge: 80,000 m2

**02.01.0011 Innendämmung aus Polystyrol**
Demontage der Innendämmung aus Polystyrol an den
Außenwänden im Erdgeschoss.

Der Aufwand für den Rückbau der nicht kontaminierten
Konstruktionen (u. a. Holzvertäfelungen, Verkleidungen
aus Gipskarton), um die Dämmmaterialien ausbauen zu
können, ist einzurechnen.

Sämtliche Aufwendungen für den Einsatz eines Gerüstes,
einer Hebebühne o. ä. für den Ausbau bei Deckenhöhen >
2,5 m sind einzukalkulieren. Weiterhin einzukalkulieren
sind sämtliche Arbeitsschutzmaßnahmen wie bspw. DGUV
Regel 112-198 "Benutzung von persönlichen
Schutzausrüstungen gegen Absturz" etc.

Es ist damit zu rechnen, dass die Dämmung teilweise auf
der Außenwand verklebt ist.

Die Kosten für die Entsorgung der Produkte werden über
Titel 3 abgerechnet.
Menge: 150,000 m2

**02.01.0012 Heizung**
Ausbauen und transportgerechtes Zerlegen der Gasheizung
im Untergeschoss inkl. Warmwasserspeicher.

Baujahr der Heizung 1997

Es ist davon auszugehen, dass in der Heizung potenziell
alte KMF als Isolierung (z. B. im Warmwasserspeicher)
verbaut ist.

Einzukalkulieren ist das Aufnehmen und Reinigen der
Anlage von allen Betriebsmitteln. Die Entsorgung über
die entsprechenden Positionen in Titel 3 vergütet.
Menge: 1,000 St

#### Abschnitt 02.02 Entkernungs- und Abbrucharbeiten

**02.02.0001 Abbruch Wohnhaus**
Entkernung, Entrümpelung und Abbruch des Wohnhauses bis
UK Kellersohle, sofern nicht gesondert aufgeführt.

U.a. sind folgende Gegenstände zu räumen:

- Holz
- Metalle
- Fliesen und - Sanitäreinrichtungen
- Fußbodenheizung im Estrich (Wohnzimmer Erdgeschoss)
- Einbauschränke
- Rohrleitungen
- Deckenverkleidung aus Gips und Holz
- Wandvertäfelungen
- Lampen
- Haus- und Sperrmüll
- etc.

Weitere Gebäudedetails sind der beiliegenden
Baubeschreibung zu entnehmen.

Die Decken und Teile der Innenwände aus Leicht- und
Porenbeton sind im Zuge des Rückbaus von den massiven
Bauteilen (z. B. Fundamenten, Außenwänden) zu
separieren.

Die Entrümpelung schließt ausdrücklich den Kriechkeller
unter dem Anbau mit einer Deckenhöhe von 0,8 m.

Der Abbruch der unterirdischen Fundamente erfolgt über
Pos. 2.2.30.

Separierung der Abbruchmaterialien und
transportgerechte Zerlegung. Die Kosten für die
Verladung, den Abtransport sowie die ordnungsgemäße
Entsorgung werden über Titel 3 abgerechnet. Die
Aufwendungen für den Ausbau der schadstoffhaltigen
Produkte werden nach Abschnitt 2.1 abgerechnet.
Menge: 1,000 Psch

**02.02.0002 Abbruch Garage inkl. Anbau**
Entkernung, Entrümpelung und Abbruch der Garage bis UK
Sohle inkl. der Verbindungswand zum Wohnhaus und dem
Anbau aus Holz, sofern nicht gesondert aufgeführt.

U.a. sind folgende Gegenstände zu räumen:

- Holz
- Metalle
- Rohrleitungen
- etc.

Weitere Gebäudedetails sind der beiliegenden
Baubeschreibung zu entnehmen.

Die Wände aus Leicht- und Porenbeton sind im Zuge des
Rückbaus von den massiven Bauteilen (z. B. Fundamenten)
zu separieren.

Der Abbruch der unterirdischen Fundamente erfolgt über
Pos. 2.2.30.

Separierung der Abbruchmaterialien und
transportgerechte Zerlegung. Die Kosten für die
Verladung, den Abtransport sowie die ordnungsgemäße
Entsorgung werden über Titel 3 abgerechnet. Die
Aufwendungen für den Ausbau der schadstoffhaltigen
Produkte werden nach Abschnitt 2.1 abgerechnet.
Menge: 1,000 Psch

**02.02.0003 Abbruch unterirdischer Fundamente**
Abbrechen unterirdischer Fundamente aus Stahlbeton
(Streifen-, Einzelfundamente). Ausbautiefe bis maximal
2 m u. Gebäudesohle.

Aufwendungen für den konventionellen Rückbau der
Fundamente sind einzurechnen.

Einzuplanen sind das Vorhalten, Einrichten und
Ausführen von ggf. notwendiger Tag - und
Schichtenwasserhaltung. Ebenfalls mit einzurechnen sind
die Durchführung von erforderlichen Erdarbeiten (Aushub
sowie Wiederverfüllung und Verdichten (mind.
mitteldichte Lagerung) von ausgehobenem und wieder zu
verfüllendem Aushubmaterial.

Separierung der Abbruchmaterialien und
transportgerechte Zerlegung. Die Kosten für die
Verladung, den Abtransport sowie die ordnungsgemäße
Entsorgung werden über Titel 3 abgerechnet.

Die Abrechnung erfolgt nach m³ fester Masse.
Menge: 50,000 m3

#### Abschnitt 02.03 Erdarbeiten

**02.03.0001 Füllsand liefern**
Füllsand, frostsicher, Bodengruppe SW oder SE nach DIN
18196 sowie nach Vorgaben ZTVE-StB 17 als Ersatz für
Fehlmassen, unbelastet (Vorsorgewerte nach Anlage 1
Tab. 1 und 2 der BBodSchV oder BM-0 nach
Ersatzbaustoffverordnung werden eingehalten) frei
Baustelle liefern und abladen.

Chemische Analysenergebnisse sind vor dem Antransport
vorzulegen. Der Antransport erfolgt erst nach Freigabe
durch den Vertreter des AG.

Die Abrechnung erfolgt nach Wiegeschein.
Menge: 670,000 t

**02.03.0002 verdichteter Einbau von Füllsand**
Angelieferte Füllsande (s. Pos. 2.3.10.) einbauen.
Füllsande lagenweise einbauen (max. d=30 cm) und
verdichten (mind. mitteldichte Lagerung, d. h. DPL-10:
N10 > 17 Schläge). Aufwendungen für den Nachweis der
ordnungsgemäßen Verdichtung sind einzurechnen.

Durch den AN ist eine begleitende Eigenüberwachung
während
des Einbaus der Füllsande vorzusehen.

Die Abrechnung erfolgt nach Aufmaß im eingebauten
Zustand.
Menge: 350,000 m3

**02.03.0003 Planie betroffener Fläche**
Planie der von den (unterirdischen) Abbrucharbeiten und
den Arbeiten an Oberflächenbefestigungen betroffenen
Flächen des Abbruchgrundstücks.

Max. höhenmäßiges Abweichungsmaß der planierten
Flächen: +/- 10 cm (ausgenommen der Bereiche tieferer
Baugruben).

Baugruben sind in einem Winkel von mindestens 1:2
abzuböschen.
Menge: 900,000 m2

**02.03.0004 Anlegen von Suchschachtungen**
Suchschachtungen zur Erkundung von im Boden verlegten
Leitungen sowie von möglichen Bodenverunreinigungen mit
einem Bagger sowie in Ergänzung von Hand lagenweise
vorsichtig ausheben, einschließlich Sicherungsmaßnahmen
nach DIN 4124.

Breite: 0,80 m
Tiefe: bis 2,0 m
Bodenklasse: 1 bis 5 nach DIN 18300

Boden lösen und seitlich lagern. Nach Lokalisierung und
Markierung der angetroffenen Fundamente wieder
lagenweise verfüllen und verdichten. Verfüllhöhe bis
GOK.

Einschließlich der Sicherungsmaßnahmen für Baugruben
gemäß DIN 4124 nach Wahl des AN entsprechend statischen
und konstruktiven Erfordernissen mit Aussteifung
herstellen, vorhalten und zurückbauen.

Ausführung entsprechend der DIN 18300, 18303, 4124, DIN
EN 1610 und den Unfallverhütungsvorschriften der
Bau-Berufsgenossenschaft.

Falls im Rahmen dieser Arbeiten organoleptisch
auffällige Materialien vorgefunden werden, ist die ÖBÜ
zu benachrichtigen und die auffälligen Bereiche
großflächig mit Plane abzudecken.

Abgerechnet wird nach örtlichem Aufmaß der Baugrube.
Menge: 10,000 m2

#### Abschnitt 02.04 Ausbau/Demontage von Leitungen etc.

**02.04.0001 unterirdisch verlegte Leitungen**
Ausbau erdverlegter Leitungen (z. B. Gasleitungen,
Trink- und Schmutzwasserleitungen) nach Vorgabe des AG
inkl. Ausheben und Verfüllen der Baugrube mit
anstehendem Bodenmaterial.

Die jeweiligen Übergabepunkte der Leitungen an das
öffentliche Netz sind in Abstimmung mit den
betreffenden Ver- bzw.  Entsorgungsunternehmen
fachgerecht und dauerhaft zu sichern.  Der Anschluss
der verbleibenden Leitungen ist mit Verschlussteller
und Muffenkitt abzudichten.

Die Abrechnung erfolgt nach Aufmaß in waagerechter
Länge des Rohres. Mittlere Aushubtiefe bis 3,0 m u GOK
Menge: 50,000 m

**02.04.0002 Rückbau von Schächten und Gullys**
Ausbauen von Oberflächenwasserabläufen (Gullys) sowie
von Revisions- und Verteilerschächten aus Stahl, Beton
oder  Mauerwerk bis in Tiefen von 2,5 m u. GOK inkl.
der erforderlichen Erdarbeiten gem. DIN 18300 sofern
nicht anderweitig erwähnt.

Einzurechnen sind die Aufwendungen für die Separierung
und transportgerechte Zerlegung der Materialien. Die
Kosten für die Verladung, den Abtransport sowie die
ordnungsgemäße Entsorgung werden über Titel 3
abgerechnet.
Menge: 3,000 St

**02.04.0003 Rückbau Brunnen**
Rückbau des Trinkwasserbrunnens in der nördlichen
Grünfläche.

Der Brunnen besteht aus einem 7,2 m tiefem Schacht aus
Betonringen (Durchmesser 1 m). Die Tiefe des gesamten
Brunnens beträgt 50 m. Die Leitung (Metall, bis DN 100)
ist mindestens bis auf die Schachtsohle aufzunehmen und
nach Möglichkeit zu ziehen. Anschließend ist die
Bohrung mit Material zu verfüllen, dass für den
Brunnenbau freigegeben ist.

Die Schachtringe sind vollständig auszubauen. Es ist
sicherzustellen, dass in der Sohle des Schachtes eine
Wasserwegbarkeit gegeben ist, sofern die Sohle nicht
aufgenommen werden kann. Die Verfüllung des Schachtes
wird über die Position Pos. 2.3.20 abgerechnet.

Einzurechnen sind die Aufwendungen für die Separierung
und transportgerechte Zerlegung der Materialien. Die
Kosten für die Verladung, den Abtransport sowie die
ordnungsgemäße Entsorgung werden über Titel 3
abgerechnet.
Menge: 1,000 Psch

**02.04.0004 Rückbau Wartungsschacht Brunnen**
Rückbau des Wartungsschachtes unmittelbar südlich des
Brunnenschachtes inkl. Ausbau der Leitungen (bis DN
100) und Kabel.

Maße des Schachtes 2,3 m x 1,75 m, Tiefe 2 m

Die Verfüllung des Schachtes wird über die Position
Pos. 2.3.20 abgerechnet.

Einzurechnen sind die Aufwendungen für die Separierung
und transportgerechte Zerlegung der Materialien. Die
Kosten für die Verladung, den Abtransport sowie die
ordnungsgemäße Entsorgung werden über Titel 3
abgerechnet.
Menge: 1,000 Psch

**02.04.0005 Rückbau Kleinkläranlage**
Vollständiger Rückbau der Kleinkläranlage inklusive
Reinigung. Die Anlage besteht aus drei Klärbehältern
und ist bereits zu einem Großteil mit Bauschutt
verfüllt worden. Ein Behälter ist lediglich teilweise
mit groben Bauschutt verfüllt worden und beinhaltet
noch verschmutztes Wasser. Das Wasser ist abzusaugen
und einer geordneten Entsorgung zuzuführen. Alle drei
Schächte sind zu öffnen und das Verfüllmaterial
vollständig zu entnehmen. Anschließend ist eine
Deklarationsanalysedes Materials durchzuführen. Die
Probenahme erfolgt im beisein des Bauherrn oder dessen
Vertreters.

Die Arbeiten an der Anlage sind mindestens 2 Wochen
vorher dem AG bzw. dessen Vertreter anzumelden und sind
erst nach Freigabe durch den AG auszuführen.

Der Rückbau ist gutachterlich zu begleiten. Sollten
organoleptische Auffälligkeiten festgestellt werden,
wird bauseits eine Beprobung der Baugrube vorgenommen.
Die Verfüllung der Baugrube ist erst nach der Freigabe
durch die gutachterliche Begleitung möglich.

Verzögerungen im Bauablauf (Analysendauer bis 2 Wochen)
sind einzukalkulieren und werden nicht gesondert
vergütet.

Einzuplanen sind das Vorhalten, Einrichten und
Ausführen von ggf. notwendiger Tag - und
Schichtenwasserhaltung. Ebenfalls mit einzurechnen sind
die Durchführung von erforderlichen Erdarbeiten (Aushub
sowie Wiederverfüllung und Verdichten (mind.
mitteldichte Lagerung) von ausgehobenem und wieder zu
verfüllendem Aushubmaterial.

Einzurechnen sind die Aufwendungen für die Separierung
und transportgerechte Zerlegung der Materialien. Die
Kosten für die Verladung, den Abtransport sowie die
ordnungsgemäße Entsorgung werden über Titel 3
abgerechnet.
Menge: 1,000 Psch

#### Abschnitt 02.05 Außenanlagen

**02.05.0001 Rückbau Außenmauer**
Rückbau der Außenmauer mit Zaunelementen aus
Schmiedeeisen inklusive dem Zufahrtstor entlang der
Straße hinter dem Felde.

Höhe Pfeiler zwischen schmiedeiesernen Elementen 1m.

Einzurechnen sind die Aufwendungen für die Separierung
und transportgerechte Zerlegung der Materialien. Die
Kosten für die Verladung, den Abtransport sowie die
ordnungsgemäße Entsorgung werden über Titel 3
abgerechnet.
Menge: 15,000 m

**02.05.0002 Rückbau Maschendrahtzaun**
Rückbau des Maschendrahtzauns umlaufend um das gesamte
Grundstück inklusive der Fundamente. Aufgrund von zu
schützenden Bäumen ist u. a. im Süden des
Abbruchgebäude keine Zufahrt zu dem Zaun gegeben.
Händischer Rückbau bzw. Rückbau mit Kleingerät in
Teilbereichen ist einzukalkulieren.

Einzurechnen sind die Aufwendungen für die Separierung
und transportgerechte Zerlegung der Materialien. Die
Kosten für die Verladung, den Abtransport sowie die
ordnungsgemäße Entsorgung werden über Titel 3
abgerechnet.
Menge: 240,000 m

**02.05.0003 Rückbau Bausubstanz im Außenbereich**
Aufnahme von Bausubstanz im Außenbereich aus Stahlbeton
und Mauerwerk (z. B. Ziermauer südlich der Garage im
Garten).

Höhe bis 0,5 m ü GOK.

Einzurechnen sind die Aufwendungen für die Separierung
und transportgerechte Zerlegung der Materialien. Die
Kosten für die Verladung, den Abtransport sowie die
ordnungsgemäße Entsorgung werden über Titel 3
abgerechnet.

Die Abrechnung erfolgt nach m³ fester Masse.
Menge: 10,000 m3

**02.05.0004 Rückbau Außenbeleuchtung**
Rückbau von Laternen im Außenbereich inklusive
Leuchtmittel, elektrotechn. Einrichtung, ziehen der
Kabel sowie der Fundamente.

Weitere Details sind der Baubeschreibung zu entnehmen.

Einzurechnen sind die Aufwendungen für die Separierung
und transportgerechte Zerlegung der Materialien. Die
Kosten für die Verladung, den Abtransport sowie die
ordnungsgemäße Entsorgung werden über Titel 3
abgerechnet.
Menge: 2,000 St

**02.05.0005 Rückbau Holzsichtschutz**
Rückbau Holzsichtschutz an der Terrasse im Garten des
Wohnhauses inkl. Aufnehmen der Fundamente.

Anzahl Pfeiler: 3 Stück

Einzurechnen sind die Aufwendungen für die Separierung
und transportgerechte Zerlegung der Materialien. Die
Kosten für die Verladung, den Abtransport sowie die
ordnungsgemäße Entsorgung werden über Titel 3
abgerechnet.
Menge: 1,000 St

**02.05.0006 Rückbau Pfosten Wäscheleine**
Rückbau Wäscheleine mit Pfosten aus Stahlrohren inkl.
Ausbau der Fundamente.

Anzahl Pfosten: 3 Stück

Einzurechnen sind die Aufwendungen für die Separierung
und transportgerechte Zerlegung der Materialien. Die
Kosten für die Verladung, den Abtransport sowie die
ordnungsgemäße Entsorgung werden über Titel 3
abgerechnet.
Menge: 1,000 Psch

**02.05.0007 Aufnehmen Betonsteine**
Aufnahme von Oberflächenbefestigungen aus
Betonpflastersteinen und -platten als Teilflächen auf
dem Abbruchgelände inklusive der Hoch- und Tiefborde.

Es wird darauf hingewiesen, dass es sich bei der
zurückzubauenden Oberflächenbefestigung nicht um eine
zusammenhängende Fläche, sondern um vereinzelte
Teilflächen (bspw. Zuwegungen zu den Gebäuden, Wege
zwischen den Gebäuden) handelt.

Die Kosten für die Verladung, den Abtransport sowie die
ordnungsgemäße Entsorgung werden über Titel  3
abgerechnet.
Menge: 400,000 m2

**02.05.0008 Aufnehmen von Sperrmüll**
Aufnehmen von Haus- und Sperrmüll auf dem gesamten
Grundstück.

Es handelt sich unter anderem um Bretter, Blumentöpfe,
einen IBC-Container, Sitzbänke sowie weitere
Gartenmöbel und vergleichbare Gegenstände.

Händisches Aufnehmen bzw. Aufnehmen mit Kleingerät von
Einzelmassen. Der Quertransport der Abfälle ist
einzukalkulieren.

Die Separierung der Baustoffe, die fachgerechte
Verpackung, die Bereitstellung bzw. Verladung der
Materialien zur Entsorgung sowie die erforderlichen
Aufwendungen für Arbeitsschutzmaßnahmen sind
einzurechnen. Der Abtransport und die ordnungsgemäße
Entsorgung wird über die Positionen in Teil 3
abgerechnet.
Menge: 25,000 m3

### Bereich 03 Entsorgung

#### Abschnitt 03.01 Entsorgung

**03.01.0001 Stahl und sonstiger Metallschrott**
Stahlträger und -matten, Bewehrungseisen, Kabel und
sonstigen Metallschrott von der Baustelle aufnehmen,
laden, transportieren und ordnungsgemäß entsorgen.

Die Schrotte gehen in das Eigentum des Auftragnehmers
über, sind vom Auftragnehmer von der Anfallstelle zu
entfernen und nach Wahl des Auftragnehmers zu
verwerten. Die abfallrechtlichen Pflichten bleiben
davon unberührt.

Entsorgungskosten sind einzurechnen.
Menge: 15,000 t

**03.01.0002 Holz (Kategorie IV)**
*** Bezugsbeschreibung
Holz, gemäß AltholzV in die Kategorie IV einzustufen
(z.B. Dachkonstruktionen, Deckenkonstruktion,
Außentüren etc.) von der Baustelle aufnehmen, laden,
transportieren und ordnungsgemäß entsorgen.

Entsorgungskosten sind einzurechnen.
Menge: 30,000 t

**03.01.0003 Holz**
*** wie Position 03.01.0002
Holz, jedoch alle nicht in der Vorposition genannten
Hölzer von der Baustelle aufnehmen, laden,
transportieren und ordnungsgemäß entsorgen.

Entsorgungskosten sind einzurechnen.
Menge: 15,000 t

**03.01.0004 Dämmstoffe aus alter KMF**
Dämmstoffe aus alter Mineralwolle von der Baustelle
aufnehmen, laden abtransportieren und ordnungsgemäß
entsorgen, sofern nicht bereits in Abschnitt 2.1.
enthalten.

Hierzu zählen u.a.
- Fassaden-Isolierungen
- Isolierungen auf Abhangdecken und in Leichtbauwänden
- Rohrisolierungen

Entsorgungskosten sind einzurechnen.
Menge: 1,000 t

**03.01.0005 Isolierschichten**
Isolierschichten aus Styropor mit HBCD-Gehalten von >
500 mg/kg und < 30.000 mg/kg (nicht gefährlich gem.
POP-Abfall-ÜberwV, jedoch nachweispflichtig bzw.
überwachungsbedürftig). Mit Anhaftungen von Klebern
(nicht asbesthaltig, PAK-Gehalt < 1.000 mg/kg) ist zu
rechnen.

Entsorgungskosten sind einzurechnen.
Menge: 1,000 t

**03.01.0006 Glasbruch**
Glasbruch von der Baustelle aufnehmen, laden,
transportieren und ordnungsgemäß entsorgen.

Entsorgungskosten sind einzurechnen.
Menge: 1,000 t

**03.01.0007 Sperrmüll**
Sperrmüll von der Baustelle aufnehmen, laden,
transportieren und ordnungsgemäß entsorgen.

Entsorgungskosten sind einzurechnen.
Menge: 20,000 t

**03.01.0008 Bauschutt RC-1**
Bauschutt von der Baustelle aufnehmen, laden,
transportieren und möglichst einer Verwertung zuführen
alternativ ordnungsgemäß entsorgen. Schadstoffgehalte
des Bauschutts (gemäß EBV, 2021) entsprechen der
Materialklasse RC-1.

Das Aufbereiten / Brechen von Bauschutt auf dem
Abbruchgelände ist nicht möglich.

Entsorgungskosten sind einzurechnen.
Menge: 450,000 t

**03.01.0009 Bauschutt RC-2 bis RC-3**
wie vorhergehende Position, jedoch Schadstoffgehalte
des Bauschutts (gemäß EBV, 2021) entsprechend der
Materialklasse RC-2 und RC-3.
Menge: 160,000 t

**03.01.0010 Bauschutt DK I**
wie vorhergehende Position, jedoch Schadstoffgehalt des
Bauschutts (gemäß DepV) > RC-3 (Deponieklasse I).
Menge: 50,000 t

**03.01.0011 Leichtbeton bis RC-3**
Leichtbeton von der Baustelle aufnehmen, laden,
transportieren und ordnungsgemäß entsorgen.
Schadstoffgehalte des Bauschutts (gemäß EBV, 2021)
entsprechen den Materialklassen RC-1 bis RC-3.

Entsorgungskosten sind einzurechnen.
Menge: 60,000 t

**03.01.0012 Leichtbeton DK I**
Leichtbeton von der Baustelle aufnehmen, laden,
transportieren und ordnungsgemäß entsorgen.
Schadstoffgehalte des Leichtbetons (gemäß DepV)
entsprechen der Deponieklasse I.

Entsorgungskosten sind einzurechnen.
Menge: 50,000 t

**03.01.0013 Gipshaltige Abfälle**
Gipshaltige Abfälle von der Baustelle aufnehmen, laden,
transportieren und ordnungsgemäß entsorgen.

Entsorgungskosten sind einzurechnen.
Menge: 5,000 t

**03.01.0014 Baumischabfälle**
Baumischabfälle ohne schädliche Verunreinigungen,
soweit nicht gesondert erwähnt (z.B. textiler
Wandbelag, PVC, Schaumstoffe etc.), von der Baustelle
aufnehmen, laden, transportieren und ordnungsgemäß
entsorgen.

Entsorgungskosten sind einzurechnen.
Menge: 5,000 t

**03.01.0015 Kunststoffe**
Div. Kunststoffe (Kabelummantelungen,
Versorgungsleitungen, Folien aus dem Wand- und
Bodenaufbau etc.) von der Baustelle aufnehmen, laden,
transportieren und ordnungsgemäß entsorgen.

Entsorgungskosten sind einzurechnen.
Menge: 2,000 t

USt %: 19,00
